# Actuacions puntuals de millora de la seguretat amb enllumenat solar en diverses rotondes de la xarxa viària de la Diputació de T

- Propietat de l'arxiu: RIB Spain
- Format: FIEBDC-3/2020
- Programa: Presto 22.03
- Data: 22/07/2025
- Tipus: pressupost
- Data dels preus: 23/07/1998
- Divisa: EUR
- Despeses generals: 13 %
- Benefici industrial: 6 %
- IVA: 21 %
Import: 864868.59

## 01 Moviment de terres i enderrocs (07/12/1994)
Import: 24028.56

**E0214** m Desmuntatge barrera de seguretat flexible i demolició ancoratges (07/12/1994)
432 m × 8.23 = 3555.36
Desmuntatge de barrera de seguretat flexible i demolició d'ancoratges amb base de formigó,inclòs p.p. de suports i transport a abocador o magatzem, i cànon.

| Codi | Ut | Descripció | Rendiment | Preu | Import |
|---|---|---|---|---|---|
| O0102 | h | Oficial 1ª (mà d'obra) | 0.05 | 24.56 | 1.23 |
| O0110 | h | Peó (mà d'obra) | 0.1 | 20.41 | 2.04 |
| M0201 | h | Compressor aire gasoil 13,3 m³/h (maquinària; 12/01/2009) | 0.02 | 21.09 | 0.42 |
| M0207 | h | Retroexcavadora 100 hp (maquinària) | 0.01 | 59.41 | 0.59 |
| M0229 | h | Compressor d'aire de gasoil 3m³ (maquinària; 12/01/2009) | 0.1 | 7.06 | 0.71 |
| M0212B | h | Camió de trabuc 16 m³ (maquinària) | 0.03 | 45.4 | 1.36 |
| P1613 | u | Cànon d'abocador | 1 | 1.5 | 1.50 |
| vg | % | Despeses indirectes (07/12/1994) | 0.063 | 6 | 0.38 |
|  |  | Total |  |  | 8.23 |

| Amidament | Uts. | Llarg | Parcial |
|---|---|---|---|
| T-202 1+140 | 6 | 4 | 24.00 |
| T-202 0+975 | 5 | 4 | 20.00 |
| T-722 6+400 | 7 | 4 | 28.00 |
| T-722 6+640 | 7 | 4 | 28.00 |
| T-722 3+950 | 7 | 4 | 28.00 |
| T-722 4+080 | 7 | 4 | 28.00 |
| TP-2031 8+380 | 6 | 4 | 24.00 |
| TP-2031 9+200 | 6 | 4 | 24.00 |
| TP-2031 2+080 | 6 | 4 | 24.00 |
| TP-2039 4+000 | 12 | 4 | 48.00 |
| TP-7225 4+780 | 8 | 4 | 32.00 |
| TP-7225 1+500 | 7 | 4 | 28.00 |
| TP-7225 1+700 | 7 | 4 | 28.00 |
| TV-2336 0+135 | 6 | 4 | 24.00 |
| TV-2401 0+735 | 5 | 4 | 20.00 |
| TV-7222 0+435 | 6 | 4 | 24.00 |
| Subtotal |  |  | 432.00 |
| Total |  |  | 432 |

**E07032** m Muntatge de barrera aprofitada sobre suport existent (07/12/1994)
432 m × 6.39 = 2760.48

| Codi | Ut | Descripció | Rendiment | Preu | Import |
|---|---|---|---|---|---|
| O0101 | h | Cap de colla (mà d'obra) | 0.04 | 26.02 | 1.04 |
| O0102 | h | Oficial 1ª | 0.1 | 24.56 | 2.46 |
| O0110 | h | Peó | 0.1 | 20.41 | 2.04 |
| P1425 | u | Part proporcional de petit material per a muntatge de barreres (material) | 1 | 0.1 | 0.10 |
| vg | % | Despeses indirectes | 0.125 | 6 | 0.75 |
|  |  | Total |  |  | 6.39 |

| Amidament | Uts. | Llarg | Parcial |
|---|---|---|---|
| T-202 1+140 | 6 | 4 | 24.00 |
| T-202 0+975 | 5 | 4 | 20.00 |
| T-722 6+400 | 7 | 4 | 28.00 |
| T-722 6+640 | 7 | 4 | 28.00 |
| T-722 3+950 | 7 | 4 | 28.00 |
| T-722 4+080 | 7 | 4 | 28.00 |
| TP-2031 8+380 | 6 | 4 | 24.00 |
| TP-2031 9+200 | 6 | 4 | 24.00 |
| TP-2031 2+080 | 6 | 4 | 24.00 |
| TP-2039 4+000 | 12 | 4 | 48.00 |
| TP-7225 4+780 | 8 | 4 | 32.00 |
| TP-7225 1+500 | 7 | 4 | 28.00 |
| TP-7225 1+700 | 7 | 4 | 28.00 |
| TV-2336 0+135 | 6 | 4 | 24.00 |
| TV-2401 0+735 | 5 | 4 | 20.00 |
| TV-7222 0+435 | 6 | 4 | 24.00 |
| Subtotal |  |  | 432.00 |
| Total |  |  | 432 |

**E0219** m Desmuntatge tanca metàl·lica, inclòs transport a abocador (07/12/1994)
23 m × 8.79 = 202.17
Desmuntatge de tanca metàl·lica, inclòs càrrega, transport dels materials i cànon de l'abocador autoritzat.

| Codi | Ut | Descripció | Rendiment | Preu | Import |
|---|---|---|---|---|---|
| O0102 | h | Oficial 1ª | 0.03 | 24.56 | 0.74 |
| O0110 | h | Peó | 0.2 | 20.41 | 4.08 |
| M0201 | h | Compressor aire gasoil 13,3 m³/h | 0.01 | 21.09 | 0.21 |
| M0226 | h | Grup electrògen de 20/30 kVA (maquinària; 12/01/2009) | 0.01 | 4.74 | 0.05 |
| M0212B | h | Camió de trabuc 16 m³ | 0.04 | 45.4 | 1.82 |
| P1613 | u | Cànon d'abocador | 1 | 1.5 | 1.50 |
| vg | % | Despeses indirectes | 0.065 | 6 | 0.39 |
|  |  | Total |  |  | 8.79 |

| Amidament | Uts. | Llarg | Parcial |
|---|---|---|---|
| Desmuntatge tanca metàl·lica | 1 | 23 | 23.00 |
| Total |  |  | 23 |

**E04261** m Tanca metàl.lica de 2 m d'alçària, amb malla d'acer galvanitzat, inclòs excavació i fonament d'ancoratge (07/12/1994)
23 m × 21.86 = 502.78
Reixat de 2 m d'alçària de malla d'acer galvanitzat plastificat en color verd RAL-6005 o a determinar per la Direcció d'Obra, inclòs tensors, filferros, material auxiliar, pals tubulars de D 48 mm col·locats cada 3 m sobre daus de formigó tipus HM-20 de fonamentació, inclòs l'excavació, càrrega i transport a l'abocador del material sobrant, cànon d'abocament i manteniment de l'abocador, totalment instal·lat.

| Codi | Ut | Descripció | Rendiment | Preu | Import |
|---|---|---|---|---|---|
| O0101 | h | Cap de colla | 0.02 | 26.02 | 0.52 |
| O0102 | h | Oficial 1ª | 0.1 | 24.56 | 2.46 |
| O0110 | h | Peó | 0.1 | 20.41 | 2.04 |
| M0201 | h | Compressor aire gasoil 13,3 m³/h | 0.02 | 21.09 | 0.42 |
| M0207 | h | Retroexcavadora 100 hp | 0.025 | 59.41 | 1.49 |
| M0212 | h | Camió de 12 tn (maquinària) | 0.02 | 41.2 | 0.82 |
| M0225 | h | Vibrador (maquinària; 12/01/2009) | 0.05 | 2.09 | 0.10 |
| P0501 | m3 | Formigó HNE-15 posat a l'obra (material) | 0.03 | 60.5 | 1.82 |
| P0601 | kg | Filferro d'acer galvanitzat (material; 12/01/2009) | 0.2 | 1.18 | 0.24 |
| P06210 | m | Tanca 2 m alçària d'acer galvanitzat amb malla i suports d'acer galv. de color (material; 12/06/2019) | 1 | 8.61 | 8.61 |
| P10209 | pp | Petit material (material; 12/01/2009) | 0.01 | 29.83 | 0.30 |
| P1613 | u | Cànon d'abocador | 1.2 | 1.5 | 1.80 |
| %16130 | % | Despeses indirectes (07/12/1994) | 6 % | 20.62 | 1.24 |
|  |  | Total |  |  | 21.86 |

| Amidament | Llarg | Parcial |
|---|---|---|
| Tanca metàl·lica a resposar | 23 | 23.00 |
| Total |  | 23 |

**E9932** ut Retirada d'elements d'urbanització existents (07/12/1994)
15 ut × 143.67 = 2155.05
Retirada de mobiliari i elements d'urbanització existents a zona d'aplec indicada per la propietat, conservació, manteniment i posterior muntatge del mateix, inclòs tots els treballs necessaris de desmuntatge i recol·locació.

| Codi | Ut | Descripció | Rendiment | Preu | Import |
|---|---|---|---|---|---|
| O0101 | h | Cap de colla | 0.2 | 26.02 | 5.20 |
| O0102 | h | Oficial 1ª | 0.8 | 24.56 | 19.65 |
| O0110 | h | Peó | 0.8 | 20.41 | 16.33 |
| M0201 | h | Compressor aire gasoil 13,3 m³/h | 0.6 | 21.09 | 12.65 |
| M0207 | h | Retroexcavadora 100 hp | 0.16 | 59.41 | 9.51 |
| M0212B | h | Camió de trabuc 16 m³ | 0.2 | 45.4 | 9.08 |
| M0214 | h | Camió grua 12 tn (maquinària) | 0.5 | 42.07 | 21.04 |
| M0226 | h | Grup electrògen de 20/30 kVA | 0.65 | 4.74 | 3.08 |
| A0901 | pp | Elements de muntatge (12/01/2009) | 100 | 0.18 | 18.00 |
| P1613 | u | Cànon d'abocador | 14 | 1.5 | 21.00 |
| %16130 | % | Despeses indirectes | 6 % | 135.54 | 8.13 |
|  |  | Total |  |  | 143.67 |

| Amidament | Uts. | Parcial |
|---|---|---|
| Retirada d'elements d'urbanització | 15 | 15.00 |
| Total |  | 15 |

**E02212** u Tall d'arbre de diàmetre superior a 25 cm. i extracció de la soca (07/12/1994)
12 u × 215.32 = 2583.84
Tall d'arbre de diàmetre superior a 25 cm.i extracció de la soca i retirada de branques, inclòs càrrega i transport a planta de compostatge, i tapat del forat.

| Codi | Ut | Descripció | Rendiment | Preu | Import |
|---|---|---|---|---|---|
| O0101 | h | Cap de colla | 0.1 | 26.02 | 2.60 |
| O0102 | h | Oficial 1ª | 0.8 | 24.56 | 19.65 |
| O0110 | h | Peó | 1.6 | 20.41 | 32.66 |
| M0214 | h | Camió grua 12 tn | 1.6 | 42.07 | 67.31 |
| M0335 | h | Equip de tala i poda (maquinària; 17/05/2012) | 1.6 | 50 | 80.00 |
| P1613 | u | Cànon d'abocador | 1 | 1.5 | 1.50 |
| vg | % | Despeses indirectes | 1.933 | 6 | 11.60 |
|  |  | Total |  |  | 215.32 |

| Amidament | Uts. | Parcial |
|---|---|---|
| Tall arbres en zona de nova instal·lació | 12 | 12.00 |
| Total |  | 12 |

**E0306** m3 Excavació rases i pous, mitjans mecànics, cànon abocador (50% roca) (07/12/1994)
335.25 m3 × 21.4 = 7174.35
Excavació en rases, pous o fonaments, amb mitjans mecànics i manuals en qualsevol tipus tipus de terreny, inclòs càrrega i transport a l'interior d'obra o abocador controlat, inclòs el seu cànon.

| Codi | Ut | Descripció | Rendiment | Preu | Import |
|---|---|---|---|---|---|
| O0101 | h | Cap de colla | 0.025 | 26.02 | 0.65 |
| O0102 | h | Oficial 1ª | 0.07 | 24.56 | 1.72 |
| O0110 | h | Peó | 0.25 | 20.41 | 5.10 |
| M0207B | h | Retroexcavadora amb martell trencador (maquinària) | 0.12 | 68.89 | 8.27 |
| M0228 | h | Electrobomba sumergible 20 kW (maquinària; 12/01/2009) | 0.02 | 3.8 | 0.08 |
| M0212B | h | Camió de trabuc 16 m³ | 0.06 | 45.4 | 2.72 |
| P1613 | u | Cànon d'abocador | 1.2 | 1.5 | 1.80 |
| vg | % | Despeses indirectes | 0.177 | 6 | 1.06 |
|  |  | Total |  |  | 21.4 |

| Amidament | Uts. | Llarg | Ample | Parcial |
|---|---|---|---|---|
| T-202 0+975 | 6 | 1.5 | 1.5 | 13.50 |
| T-202 1+140 | 5 | 1.5 | 1.5 | 11.25 |
| T-210 1+430 | 13 | 1.5 | 1.5 | 29.25 |
| T-722 6+400 | 7 | 1.5 | 1.5 | 15.75 |
| T-722 6+640 | 7 | 1.5 | 1.5 | 15.75 |
| T-722 3+950 | 7 | 1.5 | 1.5 | 15.75 |
| T-722 4+080 | 7 | 1.5 | 1.5 | 15.75 |
| T-723 1+640 | 6 | 1.5 | 1.5 | 13.50 |
| TP-2031 10+345 | 6 | 1.5 | 1.5 | 13.50 |
| TP-2031 8+380 | 6 | 1.5 | 1.5 | 13.50 |
| TP-2031 9+200 | 6 | 1.5 | 1.5 | 13.50 |
| TP-2031 2+080 | 6 | 1.5 | 1.5 | 13.50 |
| TP-2039 4+000 | 12 | 1.5 | 1.5 | 27.00 |
| TP-7225 3+850 | 6 | 1.5 | 1.5 | 13.50 |
| TP-7225 4+780 | 8 | 1.5 | 1.5 | 18.00 |
| TP-7225 1+500 | 7 | 1.5 | 1.5 | 15.75 |
| TP-7225 1+700 | 7 | 1.5 | 1.5 | 15.75 |
| TV-2336 0+135 | 6 | 1.5 | 1.5 | 13.50 |
| TV-2401 0+735 | 5 | 1.5 | 1.5 | 11.25 |
| TV-3409 6+330 | 6 | 1.5 | 1.5 | 13.50 |
| TV-7046 10+725 | 4 | 1.5 | 1.5 | 9.00 |
| TV-7222 0+435 | 6 | 1.5 | 1.5 | 13.50 |
| Subtotal |  |  |  | 335.25 |
| Total |  |  |  | 335.25 |

**E0342** m3 Excavació manual en rases, pous o fonaments, inclòs tranport (07/12/1994)
87.65 m3 × 51.21 = 4488.56
Excavació manual en rases, pous o fonaments, inclòs càrrega i transport.

| Codi | Ut | Descripció | Rendiment | Preu | Import |
|---|---|---|---|---|---|
| O0101 | h | Cap de colla | 0.05 | 26.02 | 1.30 |
| O0102 | h | Oficial 1ª | 0.2 | 24.56 | 4.91 |
| O0110 | h | Peó | 2 | 20.41 | 40.82 |
| P1613 | u | Cànon d'abocador | 1.2 | 1.5 | 1.80 |
| vg | % | Despeses indirectes | 0.396 | 6 | 2.38 |
|  |  | Total |  |  | 51.21 |

| Amidament | Uts. | Llarg | Ample | Alt | Parcial |
|---|---|---|---|---|---|
| T-202 0+975 | 6 | 0.7 | 0.7 | 1.2 | 3.53 |
| T-202 1+140 | 5 | 0.7 | 0.7 | 1.2 | 2.94 |
| T-210 1+430 | 13 | 0.7 | 0.7 | 1.2 | 7.64 |
| T-722 6+400 | 7 | 0.7 | 0.7 | 1.2 | 4.12 |
| T-722 6+640 | 7 | 0.7 | 0.7 | 1.2 | 4.12 |
| T-722 3+950 | 7 | 0.7 | 0.7 | 1.2 | 4.12 |
| T-722 4+080 | 7 | 0.7 | 0.7 | 1.2 | 4.12 |
| T-723 1+640 | 6 | 0.7 | 0.7 | 1.2 | 3.53 |
| TP-2031 10+345 | 6 | 0.7 | 0.7 | 1.2 | 3.53 |
| TP-2031 8+380 | 6 | 0.7 | 0.7 | 1.2 | 3.53 |
| TP-2031 9+200 | 6 | 0.7 | 0.7 | 1.2 | 3.53 |
| TP-2031 2+080 | 6 | 0.7 | 0.7 | 1.2 | 3.53 |
| TP-2039 4+000 | 12 | 0.7 | 0.7 | 1.2 | 7.06 |
| TP-7225 3+850 | 6 | 0.7 | 0.7 | 1.2 | 3.53 |
| TP-7225 4+780 | 8 | 0.7 | 0.7 | 1.2 | 4.70 |
| TP-7225 1+500 | 7 | 0.7 | 0.7 | 1.2 | 4.12 |
| TP-7225 1+700 | 7 | 0.7 | 0.7 | 1.2 | 4.12 |
| TV-2336 0+135 | 6 | 0.7 | 0.7 | 1.2 | 3.53 |
| TV-2401 0+735 | 5 | 0.7 | 0.7 | 1.2 | 2.94 |
| TV-3409 6+330 | 6 | 0.7 | 0.7 | 1.2 | 3.53 |
| TV-7046 10+725 | 4 | 0.7 | 0.7 | 1.2 | 2.35 |
| TV-7222 0+435 | 6 | 0.7 | 0.7 | 1.2 | 3.53 |
| Subtotal |  |  |  |  | 87.65 |
| Total |  |  |  |  | 87.65 |

**E0311** m2 Neteja de material solt en el talús del desmunt, manual (07/12/1994)
12.76 m2 × 3.91 = 49.89
Neteja de material solt en el talús del desmunt, de forma manual consistent en l'esbrossada i eliminació de volums rocosos inestables o en voladís mitjançant l'utilització d'eines manuals, inclosa l'acumulació del material al peu del talús, càrrega i transport.

| Codi | Ut | Descripció | Rendiment | Preu | Import |
|---|---|---|---|---|---|
| O0101 | h | Cap de colla | 0.005 | 26.02 | 0.13 |
| O0102 | h | Oficial 1ª | 0.03 | 24.56 | 0.74 |
| O0110 | h | Peó | 0.06 | 20.41 | 1.22 |
| M0207 | h | Retroexcavadora 100 hp | 0.01 | 59.41 | 0.59 |
| M0204 | h | Pala carregadora pneumàtics (maquinària; 12/01/2009) | 0.01 | 58.27 | 0.58 |
| M0212B | h | Camió de trabuc 16 m³ | 0.01 | 45.4 | 0.45 |
| vg | % | Despeses indirectes | 0.033 | 6 | 0.20 |
|  |  | Total |  |  | 3.91 |

| Amidament | Uts. | Llarg | Ample | Alt | Parcial |
|---|---|---|---|---|---|
| Fonamentació per a obra de protecció per a base de fanal |  |  |  |  |  |
| T-202 0+975 | 1 | 3.6 | 0.4 | 0.4 | 0.58 |
| T-202 1+140 | 1 | 3.6 | 0.4 | 0.4 | 0.58 |
| T-210 1+430 | 1 | 3.6 | 0.4 | 0.4 | 0.58 |
| T-722 6+400 | 1 | 3.6 | 0.4 | 0.4 | 0.58 |
| T-722 6+640 | 1 | 3.6 | 0.4 | 0.4 | 0.58 |
| T-722 3+950 | 1 | 3.6 | 0.4 | 0.4 | 0.58 |
| T-722 4+080 | 1 | 3.6 | 0.4 | 0.4 | 0.58 |
| T-723 1+640 | 1 | 3.6 | 0.4 | 0.4 | 0.58 |
| TP-2031 10+345 | 1 | 3.6 | 0.4 | 0.4 | 0.58 |
| TP-2031 8+380 | 1 | 3.6 | 0.4 | 0.4 | 0.58 |
| TP-2031 9+200 | 1 | 3.6 | 0.4 | 0.4 | 0.58 |
| TP-2031 2+080 | 1 | 3.6 | 0.4 | 0.4 | 0.58 |
| TP-2039 4+000 | 1 | 3.6 | 0.4 | 0.4 | 0.58 |
| TP-7225 3+850 | 1 | 3.6 | 0.4 | 0.4 | 0.58 |
| TP-7225 4+780 | 1 | 3.6 | 0.4 | 0.4 | 0.58 |
| TP-7225 1+500 | 1 | 3.6 | 0.4 | 0.4 | 0.58 |
| TP-7225 1+700 | 1 | 3.6 | 0.4 | 0.4 | 0.58 |
| TV-2336 0+135 | 1 | 3.6 | 0.4 | 0.4 | 0.58 |
| TV-2401 0+735 | 1 | 3.6 | 0.4 | 0.4 | 0.58 |
| TV-3409 6+330 | 1 | 3.6 | 0.4 | 0.4 | 0.58 |
| TV-7046 10+725 | 1 | 3.6 | 0.4 | 0.4 | 0.58 |
| TV-7222 0+435 | 1 | 3.6 | 0.4 | 0.4 | 0.58 |
| Subtotal |  |  |  |  | 12.76 |
| Total |  |  |  |  | 12.76 |

**E0320** m3 Rebliment i piconatge de material granular o seleccionat en extradós (07/12/1994)
24 m3 × 23.17 = 556.08
Rebliment i piconatge de sòl seleccionat o granular, procedent de préstec en l'extradós de murs i estreps, estès amb tongades de 25 cms de gruix com a màxim, humectat i compactat > 100 MPa.

| Codi | Ut | Descripció | Rendiment | Preu | Import |
|---|---|---|---|---|---|
| O0101 | h | Cap de colla | 0.05 | 26.02 | 1.30 |
| O0110 | h | Peó | 0.1 | 20.41 | 2.04 |
| P0309 | m3 | Material granular seleccionat (material; 12/01/2009) | 1 | 17 | 17.00 |
| M0213 | h | Camió cisterna de 8 m³ (maquinària) | 0.01 | 48 | 0.48 |
| M0207 | h | Retroexcavadora 100 hp | 0.01 | 59.41 | 0.59 |
| M0211 | h | Corró de llança 650 kg (maquinària; 12/01/2009) | 0.05 | 9.61 | 0.48 |
| vg | % | Despeses indirectes | 0.213 | 6 | 1.28 |
|  |  | Total |  |  | 23.17 |

| Amidament | Uts. | Parcial |
|---|---|---|
| T-202 0+975 | 1 | 1.00 |
| T-202 1+140 | 1 | 1.00 |
| T-210 1+430 | 2 | 2.00 |
| T-722 6+400 | 1 | 1.00 |
| T-722 6+640 | 1 | 1.00 |
| T-722 3+950 | 1 | 1.00 |
| T-722 4+080 | 1 | 1.00 |
| T-723 1+640 | 1 | 1.00 |
| TP-2031 10+345 | 1 | 1.00 |
| TP-2031 8+380 | 1 | 1.00 |
| TP-2031 9+200 | 1 | 1.00 |
| TP-2031 2+080 | 1 | 1.00 |
| TP-2039 4+000 | 2 | 2.00 |
| TP-7225 3+850 | 1 | 1.00 |
| TP-7225 4+780 | 1 | 1.00 |
| TP-7225 1+500 | 1 | 1.00 |
| TP-7225 1+700 | 1 | 1.00 |
| TV-2336 0+135 | 1 | 1.00 |
| TV-2401 0+735 | 1 | 1.00 |
| TV-3409 6+330 | 1 | 1.00 |
| TV-7046 10+725 | 1 | 1.00 |
| TV-7222 0+435 | 1 | 1.00 |
| Subtotal |  | 24.00 |
| Total |  | 24 |

## 02 Fonamentacions (07/12/1994)
Import: 39473.95

**E0505** m3 Formigó HA-25 fonaments i soleres (07/12/1994)
87.65 m3 × 100.13 = 8776.39
Formigó tipus HA-25 (amb un 5% d'àrids reciclats) en fonaments i soleres, elaborat en planta,col·locat.

| Codi | Ut | Descripció | Rendiment | Preu | Import |
|---|---|---|---|---|---|
| O0101 | h | Cap de colla | 0.025 | 26.02 | 0.65 |
| O0102 | h | Oficial 1ª | 0.1 | 24.56 | 2.46 |
| O0110 | h | Peó | 0.2 | 20.41 | 4.08 |
| P0505 | m3 | Formigó HA-25 posat a l'obra (material) | 1.02 | 87.25 | 89.00 |
| M0225 | h | Vibrador | 0.1 | 2.09 | 0.21 |
| vg | % | Despeses indirectes | 0.622 | 6 | 3.73 |
|  |  | Total |  |  | 100.13 |

| Amidament | Uts. | Llarg | Ample | Alt | Parcial |
|---|---|---|---|---|---|
| T-202 1+140 | 5 | 0.7 | 0.7 | 1.2 | 2.94 |
| T-202 0+975 | 6 | 0.7 | 0.7 | 1.2 | 3.53 |
| T-210 1+430 | 13 | 0.7 | 0.7 | 1.2 | 7.64 |
| T-722 6+400 | 7 | 0.7 | 0.7 | 1.2 | 4.12 |
| T-722 6+640 | 7 | 0.7 | 0.7 | 1.2 | 4.12 |
| T-722 3+950 | 7 | 0.7 | 0.7 | 1.2 | 4.12 |
| T-722 4+080 | 7 | 0.7 | 0.7 | 1.2 | 4.12 |
| T-723 1+640 | 6 | 0.7 | 0.7 | 1.2 | 3.53 |
| TP-2031 10+345 | 6 | 0.7 | 0.7 | 1.2 | 3.53 |
| TP-2031 8+380 | 6 | 0.7 | 0.7 | 1.2 | 3.53 |
| TP-2031 9+200 | 6 | 0.7 | 0.7 | 1.2 | 3.53 |
| TP-2031 2+080 | 6 | 0.7 | 0.7 | 1.2 | 3.53 |
| TP-2039 4+000 | 12 | 0.7 | 0.7 | 1.2 | 7.06 |
| TP-7225 3+850 | 6 | 0.7 | 0.7 | 1.2 | 3.53 |
| TP-7225 4+780 | 8 | 0.7 | 0.7 | 1.2 | 4.70 |
| TP-7225 1+500 | 7 | 0.7 | 0.7 | 1.2 | 4.12 |
| TP-7225 1+700 | 7 | 0.7 | 0.7 | 1.2 | 4.12 |
| TV-2336 0+135 | 6 | 0.7 | 0.7 | 1.2 | 3.53 |
| TV-2401 0+735 | 5 | 0.7 | 0.7 | 1.2 | 2.94 |
| TV-3409 6+330 | 6 | 0.7 | 0.7 | 1.2 | 3.53 |
| TV-7046 10+725 | 4 | 0.7 | 0.7 | 1.2 | 2.35 |
| TV-7222 0+435 | 6 | 0.7 | 0.7 | 1.2 | 3.53 |
| Subtotal |  |  |  |  | 87.65 |
| Total |  |  |  |  | 87.65 |

**E0517** kg Acer especial B-500S de límit elàstic 500 N/mm2 en barres corrugades (07/12/1994)
967.68 kg × 1.23 = 1190.25
Subministrament d'acer B 500 S de límit elàstic 500 n/mm2 en barres corrugades, inclòs muntatge, distanciadors i col·locació.

| Codi | Ut | Descripció | Rendiment | Preu | Import |
|---|---|---|---|---|---|
| O0101 | h | Cap de colla | 0.002 | 26.02 | 0.05 |
| O0102 | h | Oficial 1ª | 0.004 | 24.56 | 0.10 |
| O0110 | h | Peó | 0.004 | 20.41 | 0.08 |
| P0602 | kg | Filferro recuit (material; 12/01/2009) | 0.008 | 1.57 | 0.01 |
| P0607 | kg | Acer corrugat B500S en barres (material) | 1 | 0.92 | 0.92 |
| M0245 | h | Cisalla elèctrica (maquinària; 12/01/2009) | 0.003 | 3.73 | 0.01 |
| M0246 | h | Màquina de doblegar rodó d'acer (maquinària; 12/01/2009) | 0.003 | 3 | 0.01 |
| vg | % | Despeses indirectes | 0.009 | 6 | 0.05 |
|  |  | Total |  |  | 1.23 |

| Amidament | Uts. | Llarg | Ample | Alt | Parcial |
|---|---|---|---|---|---|
| T-202 1+140 | 80 | 3.6 | 0.4 | 0.4 | 46.08 |
| T-210 1+430 | 80 | 3.6 | 0.4 | 0.4 | 46.08 |
| T-722 6+400 | 80 | 3.6 | 0.4 | 0.4 | 46.08 |
| T-722 6+640 | 80 | 3.6 | 0.4 | 0.4 | 46.08 |
| T-722 3+950 | 80 | 3.6 | 0.4 | 0.4 | 46.08 |
| T-722 4+080 | 80 | 3.6 | 0.4 | 0.4 | 46.08 |
| T-723 1+640 | 80 | 3.6 | 0.4 | 0.4 | 46.08 |
| TP-2031 10+345 | 80 | 3.6 | 0.4 | 0.4 | 46.08 |
| TP-2031 8+380 | 80 | 3.6 | 0.4 | 0.4 | 46.08 |
| TP-2031 9+200 | 80 | 3.6 | 0.4 | 0.4 | 46.08 |
| TP-2031 2+080 | 80 | 3.6 | 0.4 | 0.4 | 46.08 |
| TP-2039 4+000 | 80 | 3.6 | 0.4 | 0.4 | 46.08 |
| TP-7225 3+850 | 80 | 3.6 | 0.4 | 0.4 | 46.08 |
| TP-7225 4+780 | 80 | 3.6 | 0.4 | 0.4 | 46.08 |
| TP-7225 1+500 | 80 | 3.6 | 0.4 | 0.4 | 46.08 |
| TP-7225 1+700 | 80 | 3.6 | 0.4 | 0.4 | 46.08 |
| TV-2336 0+135 | 80 | 3.6 | 0.4 | 0.4 | 46.08 |
| TV-2401 0+735 | 80 | 3.6 | 0.4 | 0.4 | 46.08 |
| TV-3409 6+330 | 80 | 3.6 | 0.4 | 0.4 | 46.08 |
| TV-7046 10+725 | 80 | 3.6 | 0.4 | 0.4 | 46.08 |
| TV-7222 0+435 | 80 | 3.6 | 0.4 | 0.4 | 46.08 |
| Subtotal |  |  |  |  | 967.68 |
| Total |  |  |  |  | 967.68 |

**E0104N** u Conjunt de perns de 22 mm de diàmetre per a fonamentació de fanal amb cèrcols de lligat soldats, roscats en un extrem i dimensio
149 u × 67.85 = 10109.65
Conjunt de perns de 22 mm de diàmetre per a fonamentació de fanal amb cèrcols de lligat soldats, roscats en un extrem i dimensions segons plànols. Inclou el subministrament i muntatge dels 4 perns, cèrcols d'acer corrugat UNE-EN 10080 B 500 S de 22 mm de diàmetre i 70 cm de longitud total i materials auxiliars, embotits al formigó fresc, i cargolats amb volanderes, rosca i contrafemella una vegada endurit el formigó del fonament.

| Codi | Ut | Descripció | Rendiment | Preu | Import |
|---|---|---|---|---|---|
| O0101 | h | Cap de colla | 0.5 | 26.02 | 13.01 |
| O0110 | h | Peó | 0.8 | 20.41 | 16.33 |
| O0102 | h | Oficial 1ª | 0.55 | 24.56 | 13.51 |
| P10206 | pp | Materials i elements auxiliars (material; 12/01/2009) | 4 | 3.19 | 12.76 |
| P0607 | kg | Acer corrugat B500S en barres | 9.128 | 0.92 | 8.40 |
| %16132 | % | Despeses indirectes (29/06/2020) | 6 % | 64.01 | 3.84 |
|  |  | Total |  |  | 67.85 |

| Amidament | Uts. | Parcial |
|---|---|---|
| T-202 1+140 | 5 | 5.00 |
| T-202 0+975 | 6 | 6.00 |
| T-210 1+430 | 13 | 13.00 |
| T-722 6+400 | 7 | 7.00 |
| T-722 6+640 | 7 | 7.00 |
| T-722 3+950 | 7 | 7.00 |
| T-722 4+080 | 7 | 7.00 |
| T-723 1+640 | 6 | 6.00 |
| TP-2031 10+345 | 6 | 6.00 |
| TP-2031 8+380 | 6 | 6.00 |
| TP-2031 9+200 | 6 | 6.00 |
| TP-2031 2+080 | 6 | 6.00 |
| TP-2039 4+000 | 12 | 12.00 |
| TP-7225 3+850 | 6 | 6.00 |
| TP-7225 4+780 | 8 | 8.00 |
| TP-7225 1+500 | 7 | 7.00 |
| TP-7225 1+700 | 7 | 7.00 |
| TV-2336 0+135 | 6 | 6.00 |
| TV-2401 0+735 | 5 | 5.00 |
| TV-3409 6+330 | 6 | 6.00 |
| TV-7046 10+725 | 4 | 4.00 |
| TV-7222 0+435 | 6 | 6.00 |
| Subtotal |  | 149.00 |
| Total |  | 149 |

**E0506** m3 Formigó HA-30 fonaments i soleres (07/12/1994)
12.76 m3 × 101.86 = 1299.73
Formigó tipus HA-30 (amb un 5% d'àrids reciclats) en fonaments, elaborat en planta,col·locat.

| Codi | Ut | Descripció | Rendiment | Preu | Import |
|---|---|---|---|---|---|
| O0101 | h | Cap de colla | 0.025 | 26.02 | 0.65 |
| O0102 | h | Oficial 1ª | 0.06 | 24.56 | 1.47 |
| O0110 | h | Peó | 0.1 | 20.41 | 2.04 |
| P0507 | m3 | Formigó HA-30 posat a l'obra (material) | 1.02 | 91.69 | 93.52 |
| M0225 | h | Vibrador | 0.1 | 2.09 | 0.21 |
| vg | % | Despeses indirectes | 0.662 | 6 | 3.97 |
|  |  | Total |  |  | 101.86 |

| Amidament | Uts. | Llarg | Ample | Alt | Parcial |
|---|---|---|---|---|---|
| Formigó fonamentació per a obra de protecció per a base de fana |  |  |  |  |  |
| T-202 0+975 | 1 | 3.6 | 0.4 | 0.4 | 0.58 |
| T-202 1+140 | 1 | 3.6 | 0.4 | 0.4 | 0.58 |
| T-210 1+430 | 1 | 3.6 | 0.4 | 0.4 | 0.58 |
| T-722 6+400 | 1 | 3.6 | 0.4 | 0.4 | 0.58 |
| T-722 6+640 | 1 | 3.6 | 0.4 | 0.4 | 0.58 |
| T-722 3+950 | 1 | 3.6 | 0.4 | 0.4 | 0.58 |
| T-722 4+080 | 1 | 3.6 | 0.4 | 0.4 | 0.58 |
| T-723 1+640 | 1 | 3.6 | 0.4 | 0.4 | 0.58 |
| TP-2031 10+345 | 1 | 3.6 | 0.4 | 0.4 | 0.58 |
| TP-2031 8+380 | 1 | 3.6 | 0.4 | 0.4 | 0.58 |
| TP-2031 9+200 | 1 | 3.6 | 0.4 | 0.4 | 0.58 |
| TP-2031 2+080 | 1 | 3.6 | 0.4 | 0.4 | 0.58 |
| TP-2039 4+000 | 1 | 3.6 | 0.4 | 0.4 | 0.58 |
| TP-7225 3+850 | 1 | 3.6 | 0.4 | 0.4 | 0.58 |
| TP-7225 4+780 | 1 | 3.6 | 0.4 | 0.4 | 0.58 |
| TP-7225 1+500 | 1 | 3.6 | 0.4 | 0.4 | 0.58 |
| TP-7225 1+700 | 1 | 3.6 | 0.4 | 0.4 | 0.58 |
| TV-2336 0+135 | 1 | 3.6 | 0.4 | 0.4 | 0.58 |
| TV-2401 0+735 | 1 | 3.6 | 0.4 | 0.4 | 0.58 |
| TV-3409 6+330 | 1 | 3.6 | 0.4 | 0.4 | 0.58 |
| TV-7046 10+725 | 1 | 3.6 | 0.4 | 0.4 | 0.58 |
| TV-7222 0+435 | 1 | 3.6 | 0.4 | 0.4 | 0.58 |
| Subtotal |  |  |  |  | 12.76 |
| Total |  |  |  |  | 12.76 |

**E0516** m2 Encofrat de fusta per a formigó vist (07/12/1994)
63.36 m2 × 32.18 = 2038.92
Encofrat de fusta per a formigó vist, col·locat.

| Codi | Ut | Descripció | Rendiment | Preu | Import |
|---|---|---|---|---|---|
| O0101 | h | Cap de colla | 0.02 | 26.02 | 0.52 |
| O0102 | h | Oficial 1ª | 0.2 | 24.56 | 4.91 |
| O0110 | h | Peó | 0.2 | 20.41 | 4.08 |
| P0602 | kg | Filferro recuit | 0.3 | 1.57 | 0.47 |
| P0604 | kg | Claus d'acer zincats (material; 12/01/2009) | 0.15 | 1.71 | 0.26 |
| P0701 | m | Tauló de fusta de pi (material; 12/01/2009) | 2 | 0.42 | 0.84 |
| P0702 | m3 | Llata de fusta de pi (material; 12/01/2009) | 0.001 | 288.46 | 0.29 |
| P0704 | m2 | Tauler de fusta de pi 22 mm. (material; 01/04/2009) | 1 | 15.05 | 15.05 |
| P0706 | u | Puntal telescòpic. (material; 12/01/2009) | 0.05 | 11.29 | 0.56 |
| P0707 | l | Desencofrant (material; 12/01/2009) | 0.06 | 1.6 | 0.10 |
| M0214 | h | Camió grua 12 tn | 0.08 | 42.07 | 3.37 |
| vg | % | Despeses indirectes | 0.288 | 6 | 1.73 |
|  |  | Total |  |  | 32.18 |

| Amidament | Uts. | Llarg | Alt | Parcial |
|---|---|---|---|---|
| Formigó fonamentació per a obra de protecció per a base de fana |  |  |  |  |
| T-202 0+975 | 2 | 3.6 | 0.4 | 2.88 |
| T-202 1+140 | 2 | 3.6 | 0.4 | 2.88 |
| T-210 1+430 | 2 | 3.6 | 0.4 | 2.88 |
| T-722 6+400 | 2 | 3.6 | 0.4 | 2.88 |
| T-722 6+640 | 2 | 3.6 | 0.4 | 2.88 |
| T-722 3+950 | 2 | 3.6 | 0.4 | 2.88 |
| T-722 4+080 | 2 | 3.6 | 0.4 | 2.88 |
| T-723 1+640 | 2 | 3.6 | 0.4 | 2.88 |
| TP-2031 10+345 | 2 | 3.6 | 0.4 | 2.88 |
| TP-2031 8+380 | 2 | 3.6 | 0.4 | 2.88 |
| TP-2031 9+200 | 2 | 3.6 | 0.4 | 2.88 |
| TP-2031 2+080 | 2 | 3.6 | 0.4 | 2.88 |
| TP-2039 4+000 | 2 | 3.6 | 0.4 | 2.88 |
| TP-7225 3+850 | 2 | 3.6 | 0.4 | 2.88 |
| TP-7225 4+780 | 2 | 3.6 | 0.4 | 2.88 |
| TP-7225 1+500 | 2 | 3.6 | 0.4 | 2.88 |
| TP-7225 1+700 | 2 | 3.6 | 0.4 | 2.88 |
| TV-2336 0+135 | 2 | 3.6 | 0.4 | 2.88 |
| TV-2401 0+735 | 2 | 3.6 | 0.4 | 2.88 |
| TV-3409 6+330 | 2 | 3.6 | 0.4 | 2.88 |
| TV-7046 10+725 | 2 | 3.6 | 0.4 | 2.88 |
| TV-7222 0+435 | 2 | 3.6 | 0.4 | 2.88 |
| Subtotal |  |  |  | 63.36 |
| Total |  |  |  | 63.36 |

**E05420** dm3 Morter tipus Grout per a ompliment, per abocament, de recolzaments estructurals
1430.4 dm3 × 7.83 = 11200.03
Morter cimentós fluid de retracció compensada, compost de ciment, additius especials i àrids seleccionats, exempt de clorurs, per a ús general, utilitzat en l'ompliment per abocament de recolzaments estructurals.

| Codi | Ut | Descripció | Rendiment | Preu | Import |
|---|---|---|---|---|---|
| O0101 | h | Cap de colla | 0.06 | 26.02 | 1.56 |
| O0110 | h | Peó | 0.15 | 20.41 | 3.06 |
| O0102 | h | Oficial 1ª | 0.06 | 24.56 | 1.47 |
| P2007 | dm³ | Morter altes prestacions autonivellant 50 MPa sense retracció (material; 19/05/2025) | 1.02 | 1.27 | 1.30 |
| %16134 | % | Despeses indirectes (23/09/2020) | 6 % | 7.39 | 0.44 |
|  |  | Total |  |  | 7.83 |

| Amidament | Uts. | Llarg | Ample | Alt | Parcial |
|---|---|---|---|---|---|
| Grout fonamentació per a regularització de la base del fanal |  |  |  |  |  |
| T-202 1+140 | 5 | 4 | 4 | 0.6 | 48.00 |
| T-202 0+975 | 6 | 4 | 4 | 0.6 | 57.60 |
| T-210 1+430 | 13 | 4 | 4 | 0.6 | 124.80 |
| T-722 6+400 | 7 | 4 | 4 | 0.6 | 67.20 |
| T-722 6+640 | 7 | 4 | 4 | 0.6 | 67.20 |
| T-722 3+950 | 7 | 4 | 4 | 0.6 | 67.20 |
| T-722 4+080 | 7 | 4 | 4 | 0.6 | 67.20 |
| T-723 1+640 | 6 | 4 | 4 | 0.6 | 57.60 |
| TP-2031 10+345 | 6 | 4 | 4 | 0.6 | 57.60 |
| TP-2031 8+380 | 6 | 4 | 4 | 0.6 | 57.60 |
| TP-2031 9+200 | 6 | 4 | 4 | 0.6 | 57.60 |
| TP-2031 2+080 | 6 | 4 | 4 | 0.6 | 57.60 |
| TP-2039 4+000 | 12 | 4 | 4 | 0.6 | 115.20 |
| TP-7225 3+850 | 6 | 4 | 4 | 0.6 | 57.60 |
| TP-7225 4+780 | 8 | 4 | 4 | 0.6 | 76.80 |
| TP-7225 1+500 | 7 | 4 | 4 | 0.6 | 67.20 |
| TP-7225 1+700 | 7 | 4 | 4 | 0.6 | 67.20 |
| TV-2336 0+135 | 6 | 4 | 4 | 0.6 | 57.60 |
| TV-2401 0+735 | 5 | 4 | 4 | 0.6 | 48.00 |
| TV-3409 6+330 | 6 | 4 | 4 | 0.6 | 57.60 |
| TV-7046 10+725 | 4 | 4 | 4 | 0.6 | 38.40 |
| TV-7222 0+435 | 6 | 4 | 4 | 0.6 | 57.60 |
| Subtotal |  |  |  |  | 1430.40 |
| Total |  |  |  |  | 1430.4 |

**E0515** m2 Encofrat de fusta per a fonaments i/o formigó ocult (07/12/1994)
2.41 m2 × 25.46 = 61.36
Encofrat de fusta per a fonaments i formigó ocult, col·locat.

| Codi | Ut | Descripció | Rendiment | Preu | Import |
|---|---|---|---|---|---|
| O0101 | h | Cap de colla | 0.02 | 26.02 | 0.52 |
| O0102 | h | Oficial 1ª | 0.11 | 24.56 | 2.70 |
| O0110 | h | Peó | 0.11 | 20.41 | 2.25 |
| P0602 | kg | Filferro recuit | 0.3 | 1.57 | 0.47 |
| P0604 | kg | Claus d'acer zincats | 0.15 | 1.71 | 0.26 |
| P0701 | m | Tauló de fusta de pi | 2 | 0.42 | 0.84 |
| P0702 | m3 | Llata de fusta de pi | 0.001 | 288.46 | 0.29 |
| P0704 | m2 | Tauler de fusta de pi 22 mm. | 1 | 15.05 | 15.05 |
| P0706 | u | Puntal telescòpic. | 0.05 | 11.29 | 0.56 |
| P0707 | l | Desencofrant | 0.05 | 1.6 | 0.08 |
| M0214 | h | Camió grua 12 tn | 0.025 | 42.07 | 1.05 |
| vg | % | Despeses indirectes | 0.231 | 6 | 1.39 |
|  |  | Total |  |  | 25.46 |

| Amidament | Uts. | Llarg | Ample | Alt | Parcial |
|---|---|---|---|---|---|
| Encofrat per a regularització de la base del fanal |  |  |  |  |  |
| T-202 1+140 | 5 | 0.4 | 0.4 | 0.1 | 0.08 |
| T-202 0+975 | 6 | 0.4 | 0.4 | 0.1 | 0.10 |
| T-210 1+430 | 13 | 0.4 | 0.4 | 0.1 | 0.21 |
| T-722 6+400 | 7 | 0.4 | 0.4 | 0.1 | 0.11 |
| T-722 6+640 | 7 | 0.4 | 0.4 | 0.1 | 0.11 |
| T-722 3+950 | 7 | 0.4 | 0.4 | 0.1 | 0.11 |
| T-722 4+080 | 7 | 0.4 | 0.4 | 0.1 | 0.11 |
| T-723 1+640 | 6 | 0.4 | 0.4 | 0.1 | 0.10 |
| TP-2031 10+345 | 6 | 0.4 | 0.4 | 0.1 | 0.10 |
| TP-2031 8+380 | 6 | 0.4 | 0.4 | 0.1 | 0.10 |
| TP-2031 9+200 | 6 | 0.4 | 0.4 | 0.1 | 0.10 |
| TP-2031 2+080 | 6 | 0.4 | 0.4 | 0.1 | 0.10 |
| TP-2039 4+000 | 12 | 0.4 | 0.4 | 0.1 | 0.19 |
| TP-7225 3+850 | 6 | 0.4 | 0.4 | 0.1 | 0.10 |
| TP-7225 4+780 | 8 | 0.4 | 0.4 | 0.1 | 0.13 |
| TP-7225 1+500 | 7 | 0.4 | 0.4 | 0.1 | 0.11 |
| TP-7225 1+700 | 7 | 0.4 | 0.4 | 0.1 | 0.11 |
| TV-2336 0+135 | 6 | 0.4 | 0.4 | 0.1 | 0.10 |
| TV-2401 0+735 | 5 | 0.4 | 0.4 | 0.1 | 0.08 |
| TV-3409 6+330 | 6 | 0.4 | 0.4 | 0.1 | 0.10 |
| TV-7046 10+725 | 4 | 0.4 | 0.4 | 0.1 | 0.06 |
| TV-7222 0+435 | 6 | 0.4 | 0.4 | 0.1 | 0.10 |
| Subtotal |  |  |  |  | 2.41 |
| Total |  |  |  |  | 2.41 |

**E04211** m2 Muret fàbrica blocs formigo hidròfug, de 40x20x20 cm, massissats (07/12/1994)
63.36 m2 × 75.72 = 4797.62
Muret de 20 cm d'espessor de fàbrica, de bloc massissat de formigó, per revestir, color gris, 40x20x20 cm, resistència normalitzada R10 (10 N/mm²), rebuda amb morter de ciment industrial, color gris, amb additiu hidròfug, M-5, subministrat a granel.

| Codi | Ut | Descripció | Rendiment | Preu | Import |
|---|---|---|---|---|---|
| O0101 | h | Cap de colla | 0.2 | 26.02 | 5.20 |
| O0102 | h | Oficial 1ª | 0.8 | 24.56 | 19.65 |
| O0110 | h | Peó | 0.8 | 20.41 | 16.33 |
| P08181 | u | Bloc de formigó 40x20x20 gris hidròfug (material) | 12.5 | 0.96 | 12.00 |
| E01081 | m3 | Morter de ciment gris amb additiu hidròfug (material) | 0.016 | 61 | 0.98 |
| P0607 | kg | Acer corrugat B500S en barres | 7.25 | 0.92 | 6.67 |
| P0505 | m3 | Formigó HA-25 posat a l'obra | 0.13 | 87.25 | 11.34 |
| vg | % | Despeses indirectes | 0.592 | 6 | 3.55 |
|  |  | Total |  |  | 75.72 |

| Amidament | Uts. | Llarg | Alt | Parcial |
|---|---|---|---|---|
| Muret fonamentació per a obra de protecció per a base de fana |  |  |  |  |
| T-202 0+975 | 1 | 3.6 | 0.8 | 2.88 |
| T-202 1+140 | 1 | 3.6 | 0.8 | 2.88 |
| T-210 1+430 | 1 | 3.6 | 0.8 | 2.88 |
| T-722 6+400 | 1 | 3.6 | 0.8 | 2.88 |
| T-722 6+640 | 1 | 3.6 | 0.8 | 2.88 |
| T-722 3+950 | 1 | 3.6 | 0.8 | 2.88 |
| T-722 4+080 | 1 | 3.6 | 0.8 | 2.88 |
| T-723 1+640 | 1 | 3.6 | 0.8 | 2.88 |
| TP-2031 10+345 | 1 | 3.6 | 0.8 | 2.88 |
| TP-2031 8+380 | 1 | 3.6 | 0.8 | 2.88 |
| TP-2031 9+200 | 1 | 3.6 | 0.8 | 2.88 |
| TP-2031 2+080 | 1 | 3.6 | 0.8 | 2.88 |
| TP-2039 4+000 | 1 | 3.6 | 0.8 | 2.88 |
| TP-7225 3+850 | 1 | 3.6 | 0.8 | 2.88 |
| TP-7225 4+780 | 1 | 3.6 | 0.8 | 2.88 |
| TP-7225 1+500 | 1 | 3.6 | 0.8 | 2.88 |
| TP-7225 1+700 | 1 | 3.6 | 0.8 | 2.88 |
| TV-2336 0+135 | 1 | 3.6 | 0.8 | 2.88 |
| TV-2401 0+735 | 1 | 3.6 | 0.8 | 2.88 |
| TV-3409 6+330 | 1 | 3.6 | 0.8 | 2.88 |
| TV-7046 10+725 | 1 | 3.6 | 0.8 | 2.88 |
| TV-7222 0+435 | 1 | 3.6 | 0.8 | 2.88 |
| Subtotal |  |  |  | 63.36 |
| Total |  |  |  | 63.36 |

## 03 Fanals solars
Import: 731984.85

**E111589** u Punt de llum solar de fins a 40 W amb panell solar i columna de fins a 8 m d’alçada
149 u × 4912.65 = 731984.85
Punt de llum solar, format per columna d’acer galvanitzat de fins a 8 m d’alçada pintada en pols de polièster en RAL a escollir per la DO, panell solar amb potencia mínima de 250 Wp, amb paquet lumínic de fins a 7.000 lm i potència màxima de 50 W, eficiència mínima de 150 lm/W a 3000K, amb connector Zhaga i node per a sistema de telegestió flexible amb altres equipaments d’enllumenat existents a la xarxa de carreteres de la Diputació de Tarragona.
Inclou placa solar de cèl·lules de silici microcristal·lí i llumenera de LEDs d’alta potencia fins a 40 W. Amb bateria de Liti, amb sistema antirobatori, tensió de 12,8V, temperatura de treball de -20ºC a 55ºC i sistema de control punt a punt. Vida útil de fins a 100.000 h L80. Autonomia fins a 5 dies, amb sistema de regulació i control en caixa estanca, amb interruptor crepuscular i temporitzador, amb patró de regulació a definir per la DO. Compleix amb EN62471, EN62133-2, Compatibilitat electromagnètica segons normes EN55015, EN61547 y EN-61000-6-3, RoHS, EN61215 i EN61730. Marcat CE. Garantia de funcionament de 5 anys.

| Codi | Ut | Descripció | Rendiment | Preu | Import |
|---|---|---|---|---|---|
| O0101 | h | Cap de colla | 0.3 | 26.02 | 7.81 |
| O0102 | h | Oficial 1ª | 1 | 24.56 | 24.56 |
| O0110 | h | Peó | 2 | 20.41 | 40.82 |
| P99455 | u | Fanal solar amb distribució de llum radialment asimètrica, composta per columna d'acer galvanitzat amb placa d'ancoratge de fins (material; 19/05/2025) | 1 | 4500 | 4500.00 |
| P10209 | pp | Petit material | 1 | 29.83 | 29.83 |
| M0214 | h | Camió grua 12 tn | 0.75 | 42.07 | 31.55 |
| % | % | Despeses generals | 6 % | 4634.57 | 278.07 |
|  |  | Total |  |  | 4912.65 |

| Amidament | Uts. | Parcial |
|---|---|---|
| T-202 0+975 | 6 | 6.00 |
| T-202 1+140 | 5 | 5.00 |
| T-210 1+430 | 13 | 13.00 |
| T-722 6+400 | 7 | 7.00 |
| T-722 6+640 | 7 | 7.00 |
| T-722 3+950 | 7 | 7.00 |
| T-722 4+080 | 7 | 7.00 |
| T-723 1+640 | 6 | 6.00 |
| TP-2031 10+345 | 6 | 6.00 |
| TP-2031 8+380 | 6 | 6.00 |
| TP-2031 9+200 | 6 | 6.00 |
| TP-2031 2+080 | 6 | 6.00 |
| TP-2039 4+000 | 12 | 12.00 |
| TP-7225 3+850 | 6 | 6.00 |
| TP-7225 4+780 | 8 | 8.00 |
| TP-7225 1+500 | 7 | 7.00 |
| TP-7225 1+700 | 7 | 7.00 |
| TV-2336 0+135 | 6 | 6.00 |
| TV-2401 0+735 | 5 | 5.00 |
| TV-3409 6+330 | 6 | 6.00 |
| TV-7046 10+725 | 4 | 4.00 |
| TV-7222 0+435 | 6 | 6.00 |
| Subtotal |  | 149.00 |
| Total |  | 149 |

## 04 Gestió de Residus
Import: 14727.72

**E1551** u Acondicionament de la zona de residus
22 u × 190 = 4180.00
Acondicionament del terreny per la implementació dels residus, inclou l'excavació i reperfilat de la superfície del terreny per col·locar posteriorment els diferents contenidors, zones d'apilament i aïllament, i la seva posterior retirada per deixar la zona en un correcte estat.

| Amidament | Uts. | Parcial |
|---|---|---|
| T-202 0+975 | 1 | 1.00 |
| T-202 1+140 | 1 | 1.00 |
| T-210 1+430 | 1 | 1.00 |
| T-722 6+400 | 1 | 1.00 |
| T-722 6+640 | 1 | 1.00 |
| T-722 3+950 | 1 | 1.00 |
| T-722 4+080 | 1 | 1.00 |
| T-723 1+640 | 1 | 1.00 |
| TP-2031 10+345 | 1 | 1.00 |
| TP-2031 8+380 | 1 | 1.00 |
| TP-2031 9+200 | 1 | 1.00 |
| TP-2031 2+080 | 1 | 1.00 |
| TP-2039 4+000 | 1 | 1.00 |
| TP-7225 3+850 | 1 | 1.00 |
| TP-7225 4+780 | 1 | 1.00 |
| TP-7225 1+500 | 1 | 1.00 |
| TP-7225 1+700 | 1 | 1.00 |
| TV-2336 0+135 | 1 | 1.00 |
| TV-2401 0+735 | 1 | 1.00 |
| TV-3409 6+330 | 1 | 1.00 |
| TV-7046 10+725 | 1 | 1.00 |
| TV-7222 0+435 | 1 | 1.00 |
| Subtotal |  | 22.00 |
| Total |  | 22 |

**E1552** m3 Classificació a peu d'obra de residus
242.87 m3 × 19.88 = 4828.26
Classificació a preu d'obra de residus de la construcció o demolició en residus inerts, no especials i especials, amb mitjans manuals o mecànics.

| Amidament | Uts. | Llarg | Parcial |
|---|---|---|---|
| T-202 0+975 | 6 | 1.63 | 9.78 |
| T-202 1+140 | 5 | 1.63 | 8.15 |
| T-210 1+430 | 13 | 1.63 | 21.19 |
| T-722 6+400 | 7 | 1.63 | 11.41 |
| T-722 6+640 | 7 | 1.63 | 11.41 |
| T-722 3+950 | 7 | 1.63 | 11.41 |
| T-722 4+080 | 7 | 1.63 | 11.41 |
| T-723 1+640 | 6 | 1.63 | 9.78 |
| TP-2031 10+345 | 6 | 1.63 | 9.78 |
| TP-2031 8+380 | 6 | 1.63 | 9.78 |
| TP-2031 9+200 | 6 | 1.63 | 9.78 |
| TP-2031 2+080 | 6 | 1.63 | 9.78 |
| TP-2039 4+000 | 12 | 1.63 | 19.56 |
| TP-7225 3+850 | 6 | 1.63 | 9.78 |
| TP-7225 4+780 | 8 | 1.63 | 13.04 |
| TP-7225 1+500 | 7 | 1.63 | 11.41 |
| TP-7225 1+700 | 7 | 1.63 | 11.41 |
| TV-2336 0+135 | 6 | 1.63 | 9.78 |
| TV-2401 0+735 | 5 | 1.63 | 8.15 |
| TV-3409 6+330 | 6 | 1.63 | 9.78 |
| TV-7046 10+725 | 4 | 1.63 | 6.52 |
| TV-7222 0+435 | 6 | 1.63 | 9.78 |
| Subtotal |  |  | 242.87 |
| Total |  |  | 242.87 |

**E1563** m3 Càrrega i transport residus (ferralla i plàstic), contenidor 1 m3
110.26 m3 × 32.99 = 3637.48
Càrrega amb mitjans manuals o mecànics i transport de residus de plàstic i/o ferralla a instal·lació autoritzada de gestió de residus, amb contenidor d'1 m3 de capacitat, inclòs el seu subministrament.

| Amidament | Uts. | Llarg | Parcial |
|---|---|---|---|
| T-202 0+975 | 6 | 0.74 | 4.44 |
| T-202 1+140 | 5 | 0.74 | 3.70 |
| T-210 1+430 | 13 | 0.74 | 9.62 |
| T-722 6+400 | 7 | 0.74 | 5.18 |
| T-722 6+640 | 7 | 0.74 | 5.18 |
| T-722 3+950 | 7 | 0.74 | 5.18 |
| T-722 4+080 | 7 | 0.74 | 5.18 |
| T-723 1+640 | 6 | 0.74 | 4.44 |
| TP-2031 10+345 | 6 | 0.74 | 4.44 |
| TP-2031 8+380 | 6 | 0.74 | 4.44 |
| TP-2031 9+200 | 6 | 0.74 | 4.44 |
| TP-2031 2+080 | 6 | 0.74 | 4.44 |
| TP-2039 4+000 | 12 | 0.74 | 8.88 |
| TP-7225 3+850 | 6 | 0.74 | 4.44 |
| TP-7225 4+780 | 8 | 0.74 | 5.92 |
| TP-7225 1+500 | 7 | 0.74 | 5.18 |
| TP-7225 1+700 | 7 | 0.74 | 5.18 |
| TV-2336 0+135 | 6 | 0.74 | 4.44 |
| TV-2401 0+735 | 5 | 0.74 | 3.70 |
| TV-3409 6+330 | 6 | 0.74 | 4.44 |
| TV-7046 10+725 | 4 | 0.74 | 2.96 |
| TV-7222 0+435 | 6 | 0.74 | 4.44 |
| Subtotal |  |  | 110.26 |
| Total |  |  | 110.26 |

**E1573** m3 Disposició controlada residus de plàstics no especials
70.03 m3 × 8.2 = 574.25
Disposició controlada a centre de reciclatge de residus de plàstics no especials, procedents de construcció o demolició.

| Amidament | Uts. | Llarg | Parcial |
|---|---|---|---|
| T-202 0+975 | 6 | 0.47 | 2.82 |
| T-202 1+140 | 5 | 0.47 | 2.35 |
| T-210 1+430 | 13 | 0.47 | 6.11 |
| T-722 6+400 | 7 | 0.47 | 3.29 |
| T-722 6+640 | 7 | 0.47 | 3.29 |
| T-722 3+950 | 7 | 0.47 | 3.29 |
| T-722 4+080 | 7 | 0.47 | 3.29 |
| T-723 1+640 | 6 | 0.47 | 2.82 |
| TP-2031 10+345 | 6 | 0.47 | 2.82 |
| TP-2031 8+380 | 6 | 0.47 | 2.82 |
| TP-2031 9+200 | 6 | 0.47 | 2.82 |
| TP-2031 2+080 | 6 | 0.47 | 2.82 |
| TP-2039 4+000 | 12 | 0.47 | 5.64 |
| TP-7225 3+850 | 6 | 0.47 | 2.82 |
| TP-7225 4+780 | 8 | 0.47 | 3.76 |
| TP-7225 1+500 | 7 | 0.47 | 3.29 |
| TP-7225 1+700 | 7 | 0.47 | 3.29 |
| TV-2336 0+135 | 6 | 0.47 | 2.82 |
| TV-2401 0+735 | 5 | 0.47 | 2.35 |
| TV-3409 6+330 | 6 | 0.47 | 2.82 |
| TV-7046 10+725 | 4 | 0.47 | 1.88 |
| TV-7222 0+435 | 6 | 0.47 | 2.82 |
| Subtotal |  |  | 70.03 |
| Total |  |  | 70.03 |

**E1574** m3 Disposició controlada residus de fusta no especials
132.61 m3 × 7.35 = 974.68
Disposició controlada a centre de reciclatge de residus de fusta no especials, procedents de construcció o demolició.

| Amidament | Uts. | Llarg | Parcial |
|---|---|---|---|
| T-202 0+975 | 6 | 0.89 | 5.34 |
| T-202 1+140 | 5 | 0.89 | 4.45 |
| T-210 1+430 | 13 | 0.89 | 11.57 |
| T-722 6+400 | 7 | 0.89 | 6.23 |
| T-722 6+640 | 7 | 0.89 | 6.23 |
| T-722 3+950 | 7 | 0.89 | 6.23 |
| T-722 4+080 | 7 | 0.89 | 6.23 |
| T-723 1+640 | 6 | 0.89 | 5.34 |
| TP-2031 10+345 | 6 | 0.89 | 5.34 |
| TP-2031 8+380 | 6 | 0.89 | 5.34 |
| TP-2031 9+200 | 6 | 0.89 | 5.34 |
| TP-2031 2+080 | 6 | 0.89 | 5.34 |
| TP-2039 4+000 | 12 | 0.89 | 10.68 |
| TP-7225 3+850 | 6 | 0.89 | 5.34 |
| TP-7225 4+780 | 8 | 0.89 | 7.12 |
| TP-7225 1+500 | 7 | 0.89 | 6.23 |
| TP-7225 1+700 | 7 | 0.89 | 6.23 |
| TV-2336 0+135 | 6 | 0.89 | 5.34 |
| TV-2401 0+735 | 5 | 0.89 | 4.45 |
| TV-3409 6+330 | 6 | 0.89 | 5.34 |
| TV-7046 10+725 | 4 | 0.89 | 3.56 |
| TV-7222 0+435 | 6 | 0.89 | 5.34 |
| Subtotal |  |  | 132.61 |
| Total |  |  | 132.61 |

**E1572** m3 Disposició controlada residus de metalls no especials barrejats
40.23 m3 × 13.25 = 533.05
Disposició controlada a centre de reciclatge de residus de metalls no especials barrejats, procedents de construcció o demolició.

| Amidament | Uts. | Llarg | Parcial |
|---|---|---|---|
| T-202 0+975 | 6 | 0.27 | 1.62 |
| T-202 1+140 | 5 | 0.27 | 1.35 |
| T-210 1+430 | 13 | 0.27 | 3.51 |
| T-722 6+400 | 7 | 0.27 | 1.89 |
| T-722 6+640 | 7 | 0.27 | 1.89 |
| T-722 3+950 | 7 | 0.27 | 1.89 |
| T-722 4+080 | 7 | 0.27 | 1.89 |
| T-723 1+640 | 6 | 0.27 | 1.62 |
| TP-2031 10+345 | 6 | 0.27 | 1.62 |
| TP-2031 8+380 | 6 | 0.27 | 1.62 |
| TP-2031 9+200 | 6 | 0.27 | 1.62 |
| TP-2031 2+080 | 6 | 0.27 | 1.62 |
| TP-2039 4+000 | 12 | 0.27 | 3.24 |
| TP-7225 3+850 | 6 | 0.27 | 1.62 |
| TP-7225 4+780 | 8 | 0.27 | 2.16 |
| TP-7225 1+500 | 7 | 0.27 | 1.89 |
| TP-7225 1+700 | 7 | 0.27 | 1.89 |
| TV-2336 0+135 | 6 | 0.27 | 1.62 |
| TV-2401 0+735 | 5 | 0.27 | 1.35 |
| TV-3409 6+330 | 6 | 0.27 | 1.62 |
| TV-7046 10+725 | 4 | 0.27 | 1.08 |
| TV-7222 0+435 | 6 | 0.27 | 1.62 |
| Subtotal |  |  | 40.23 |
| Total |  |  | 40.23 |

## 05 Seguretat i Salut (19/05/2025)
Import: 21571.59

| Codi | Descripció | Quantitat | Preu | Import |
|---|---|---|---|---|
| 05.01 | Partida alçada de seguretat i salut (19/05/2025) | 1 | 21571.59 | 21571.59 |

## 06 Senyalització d'obres (19/05/2025)
Import: 15000

**E1620** pa Cobrament íntegre seguretat viària, senyalització i desv provisionals (19/05/2025)
1 pa × 15000 = 15000.00
Partida alçada d'abonament íntegre per a la seguretat viària, inclòs senyalistes, instal·lacions de semàfors, senyalització horitzontal i vertical, abalisament, proteccions, barreres de seguretat, tancaments i de tots els desviaments provisionals durant les diferents fases d'execució de les obres i d'acord amb el seu avanç, inclòs els desplaçaments, muntatge i desmuntatge, manteniment, trasllats i tots els mitjans i elements auxiliars que requereixin, mà d'obra, maquinària i materials, segons indicacions de la Direcció de l'Obra.

## 07 Reposició de serveis afectats (07/12/1994)
Import: 18081.92

**E09102** m Tub PEAD Ø40 PN-10
20 m × 2.72 = 54.40
Tub de polietilè d'alta densitat PE-100, de Ø40 mm de diàmetre nominal, de 10 bar de pressió nominal, inclòs pp de peces especials i accessoris, soldat i col·locat.

| Codi | Ut | Descripció | Rendiment | Preu | Import |
|---|---|---|---|---|---|
| O0101 | h | Cap de colla | 0.01 | 26.02 | 0.26 |
| O0102 | h | Oficial 1ª | 0.02 | 24.56 | 0.49 |
| O0110 | h | Peó | 0.02 | 20.41 | 0.41 |
| P0908 | m | Tub PEAD DN40 mm., PE-100, PN-10 (material) | 1.02 | 0.6 | 0.61 |
| A0905 | pp | Accessoris per a tub de polietilè (material; 09/10/2009) | 0.04 | 15.15 | 0.61 |
| A0901 | pp | Elements de muntatge | 1 | 0.18 | 0.18 |
| % | % | Despeses generals | 6 % | 2.56 | 0.15 |
|  |  | Total |  |  | 2.72 |

| Amidament | Uts. | Llarg | Parcial |
|---|---|---|---|
| Previsió afectacions a xarxa d'abastament | 1 | 20 | 20.00 |
| Total |  |  | 20 |

**E09104** m Tub PEAD Ø63 PN-10
15 m × 4.32 = 64.80
Tub de polietilè d'alta densitat PE-100, de Ø63 mm de diàmetre nominal, de 10 bar de pressió nominal, inclòs pp de peces especials i accessoris, soldat i col·locat.

| Codi | Ut | Descripció | Rendiment | Preu | Import |
|---|---|---|---|---|---|
| O0101 | h | Cap de colla | 0.015 | 26.02 | 0.39 |
| O0102 | h | Oficial 1ª | 0.03 | 24.56 | 0.74 |
| O0110 | h | Peó | 0.03 | 20.41 | 0.61 |
| P09101 | m | Tub PEAD DN63mm, PE-100, PN-10 (material) | 1.02 | 1.51 | 1.54 |
| A0905 | pp | Accessoris per a tub de polietilè | 0.04 | 15.15 | 0.61 |
| A0901 | pp | Elements de muntatge | 1 | 0.18 | 0.18 |
| % | % | Despeses generals | 6 % | 4.07 | 0.24 |
|  |  | Total |  |  | 4.32 |

| Amidament | Uts. | Llarg | Parcial |
|---|---|---|---|
| Previsió afectacions a xarxa d'abastament | 1 | 15 | 15.00 |
| Total |  |  | 15 |

**E1211** u Pericó registre 60x60x90 cm, amb tapa (aigua potable, base formigó) (07/12/1994)
5 u × 168.69 = 843.45
Pericó de registre de dimensions de 60x60x90 cm interiors mínim, per a instal·lacions i serveis, inclòs marc i tapa de fosa dúctil classe B-125, de tipus prefabricat o elaborat in siut amb parets de maó calat "gero" arrebossat i acabat lliscat interior, col·locat sobre solera de graves.

| Codi | Ut | Descripció | Rendiment | Preu | Import |
|---|---|---|---|---|---|
| O0101 | h | Cap de colla | 0.1 | 26.02 | 2.60 |
| O0102 | h | Oficial 1ª | 0.7 | 24.56 | 17.19 |
| O0110 | h | Peó | 1.3 | 20.41 | 26.53 |
| P0805 | u | Maó massís 29x14x5 cm. a rev. (material) | 185 | 0.12 | 22.20 |
| E0108 | m3 | Morter de ciment elaborat a l'obra | 0.1 | 54.62 | 5.46 |
| P0503 | m3 | Formigó HM-20 posat a l'obra (material) | 0.08 | 82.6 | 6.61 |
| P0841 | m2 | EnlluÏment parets exteriors (material; 12/01/2009) | 2.16 | 20.01 | 43.22 |
| P06206 | u | Tapa fosa 680x680x40, marc 700x700, classe B-125 (material) | 1 | 35.95 | 35.95 |
| vg | % | Despeses indirectes | 1.488 | 6 | 8.93 |
|  |  | Total |  |  | 168.69 |

| Amidament | Uts. | Parcial |
|---|---|---|
| Previsió afectacions a xarxa d'abastament | 5 | 5.00 |
| Total |  | 5 |

**E09178** u Vàlvula bola Ø40 mm.
3 u × 56.94 = 170.82
Subministrament i instal·lació de vàlvula de bola DN40 mm, i 10 bar de PN.

| Codi | Ut | Descripció | Rendiment | Preu | Import |
|---|---|---|---|---|---|
| O0101 | h | Cap de colla | 0.05 | 26.02 | 1.30 |
| O0102 | h | Oficial 1ª | 0.35 | 24.56 | 8.60 |
| O0110 | h | Peó | 0.35 | 20.41 | 7.14 |
| P09804 | u | Vàlvula de bola 40 mm, PN-10 (material) | 1 | 36.68 | 36.68 |
| % | % | Despeses generals | 6 % | 53.72 | 3.22 |
|  |  | Total |  |  | 56.94 |

| Amidament | Uts. | Parcial |
|---|---|---|
| Previsió afectacions a xarxa d'abastament | 3 | 3.00 |
| Total |  | 3 |

**E09180** u Vàlvula bola Ø63 mm.
2 u × 85.25 = 170.50
Subministrament i instal·lació de vàlvula d'esfera manual de racor pla DN63 mm i 10 bar de PN.

| Codi | Ut | Descripció | Rendiment | Preu | Import |
|---|---|---|---|---|---|
| O0101 | h | Cap de colla | 0.05 | 26.02 | 1.30 |
| O0102 | h | Oficial 1ª | 0.45 | 24.56 | 11.05 |
| O0110 | h | Peó | 0.45 | 20.41 | 9.18 |
| P09806 | u | Vàlvula de bola 63 mm, PN-10 (material) | 1 | 58.9 | 58.90 |
| % | % | Despeses generals | 6 % | 80.43 | 4.83 |
|  |  | Total |  |  | 85.25 |

| Amidament | Uts. | Parcial |
|---|---|---|
| Previsió afectacions a xarxa d'abastament | 2 | 2.00 |
| Total |  | 2 |

**E9933** u Connexió de servei d'aigua tubs <DN110 mm (07/12/1994)
10 u × 152.81 = 1528.10
Connexió de servei d'aigua, inclòs tall subministrament, excavació en els punts de tall, maneguets d'unió i rebliment amb sorra.

| Codi | Ut | Descripció | Rendiment | Preu | Import |
|---|---|---|---|---|---|
| O0101 | h | Cap de colla | 0.025 | 26.02 | 0.65 |
| O0102 | h | Oficial 1ª | 1 | 24.56 | 24.56 |
| O0110 | h | Peó | 2 | 20.41 | 40.82 |
| A0905 | pp | Accessoris per a tub de polietilè | 0.1 | 15.15 | 1.52 |
| P03150 | m3 | Sorra de riu a peu d'obra (material) | 0.17 | 13.19 | 2.24 |
| A0901 | pp | Elements de muntatge | 1 | 0.18 | 0.18 |
| P1609 | m3 | Excavació de terres | 4 | 11.12 | 44.48 |
| M0207 | h | Retroexcavadora 100 hp | 0.5 | 59.41 | 29.71 |
| %16130 | % | Despeses indirectes | 6 % | 144.16 | 8.65 |
|  |  | Total |  |  | 152.81 |

| Amidament | Uts. | Parcial |
|---|---|---|
| Previsió afectacions a xarxa d'abastament | 10 | 10.00 |
| Total |  | 10 |

**E0311** m2 Neteja de material solt en el talús del desmunt, manual
8.4 m2 × 3.91 = 32.84

| Amidament | Uts. | Llarg | Ample | Alt | Parcial |
|---|---|---|---|---|---|
| Previsió afectacions a xarxa d'abastament | 1 | 35 | 0.4 | 0.6 | 8.40 |
| Total |  |  |  |  | 8.4 |

**E0322** m3 Arena de riu en recobriment de tubs D<5 mm rentada (07/12/1994)
2.8 m3 × 20.35 = 56.98
Arena de riu en reblert de rases i recobriment de tubs de D<5mm, rentada, neta, solta i exempta de substàncies orgàniques, argila o partícules terrosses, en tongades de 20 cm com a màxim, inclòs càrrega, transport i piconatge.

| Codi | Ut | Descripció | Rendiment | Preu | Import |
|---|---|---|---|---|---|
| O0101 | h | Cap de colla | 0.05 | 26.02 | 1.30 |
| O0110 | h | Peó | 0.16 | 20.41 | 3.27 |
| P03150 | m3 | Sorra de riu a peu d'obra | 1 | 13.19 | 13.19 |
| M0207 | h | Retroexcavadora 100 hp | 0.025 | 59.41 | 1.49 |
| vg | % | Despeses indirectes | 0.184 | 6 | 1.10 |
|  |  | Total |  |  | 20.35 |

| Amidament | Uts. | Llarg | Ample | Alt | Parcial |
|---|---|---|---|---|---|
| Previsió afectacions a xarxa d'abastament | 1 | 35 | 0.4 | 0.2 | 2.80 |
| Total |  |  |  |  | 2.8 |

**E0321** m3 Rebliment i piconatge de zones obertes amb material seleccionat (07/12/1994)
5.6 m3 × 20.64 = 115.58
Rebliment i piconatge de zones obertes amb material seleccionat, inclòs humectació, càrrega i transport.

| Codi | Ut | Descripció | Rendiment | Preu | Import |
|---|---|---|---|---|---|
| O0101 | h | Cap de colla | 0.005 | 26.02 | 0.13 |
| O0110 | h | Peó | 0.018 | 20.41 | 0.37 |
| P0309 | m3 | Material granular seleccionat | 1 | 17 | 17.00 |
| M0207 | h | Retroexcavadora 100 hp | 0.01 | 59.41 | 0.59 |
| M0209 | h | Corró vibratori autop. 8 a 10 t (maquinària; 12/01/2009) | 0.01 | 46.26 | 0.46 |
| M0213 | h | Camió cisterna de 8 m³ | 0.01 | 48 | 0.48 |
| M0212B | h | Camió de trabuc 16 m³ | 0.01 | 45.4 | 0.45 |
| vg | % | Despeses indirectes | 0.193 | 6 | 1.16 |
|  |  | Total |  |  | 20.64 |

| Amidament | Uts. | Llarg | Ample | Alt | Parcial |
|---|---|---|---|---|---|
| Previsió afectacions a xarxa d'abastament | 1 | 35 | 0.4 | 0.4 | 5.60 |
| Total |  |  |  |  | 5.6 |

**E101312** m Subministrament i col·locació de cinta senyalitzadora aigua (07/12/1994)
35 m × 1.27 = 44.45
Subministrament i col·locació de cinta de senyalització d'avís de canalització d'aigua de PVC de color blau i 200 mm d'amplada, disposada a una profunditat mínima a 0,10 m del paviment acabat i a 0,25 m sobre la generatriu superior del tub.

| Codi | Ut | Descripció | Rendiment | Preu | Import |
|---|---|---|---|---|---|
| O0101 | h | Cap de colla | 0.015 | 26.02 | 0.39 |
| O0110 | h | Peó | 0.02 | 20.41 | 0.41 |
| PE0001 | m | Cinta senyalitzadora PVC 200 mm color blau (material; 11/11/2019) | 1.05 | 0.38 | 0.40 |
| %16130 | % | Despeses indirectes | 6 % | 1.20 | 0.07 |
|  |  | Total |  |  | 1.27 |

| Amidament | Uts. | Llarg | Parcial |
|---|---|---|---|
| Previsió afectacions a xarxa d'abastament | 1 | 35 | 35.00 |
| Total |  |  | 35 |

**E1606** pa A justificar desviament de serveis existents (19/05/2025)
1 pa × 15000 = 15000.00
Partida alçada a justificar per desviament de serveis existents.

## Preus auxiliars

**E0108** m3 Morter de ciment elaborat a l'obra
Preu: 54.62

| Codi | Ut | Descripció | Rendiment | Preu | Import |
|---|---|---|---|---|---|
| O0110 | h | Peó | 1 | 20.41 | 20.41 |
| P1601 | m3 | Aigua (material) | 0.2 | 0.65 | 0.13 |
| P0301 | m3 | Sorra per a formigons i morters (material) | 0.67 | 22.15 | 14.84 |
| P0401 | kg | Ciment pòrtland P-350 (material) | 200 | 0.07 | 14.00 |
| M0218 | h | Formigonera 250 litres i 5 HP (maquinària; 10/07/2006) | 0.7 | 7.48 | 5.24 |
|  |  | Total |  |  | 54.62 |

## Recursos

**M0201** h Compressor aire gasoil 13,3 m³/h
Compressor amb dos martells

**M0207** h Retroexcavadora 100 hp
Retroexcavadora

**M0229** h Compressor d'aire de gasoil 3m³
Electrobomba sumergible 20 kW

**M0212B** h Camió de trabuc 16 m³
Camió de trabuc de 20 t

**P1613** u Cànon d'abocador
Canon d'abocador

**M0212** h Camió de 12 tn
Camió de 12 t

**P0501** m3 Formigó HNE-15 posat a l'obra
Formigó HNE-15 (amb un 5% d'arids reciclats) posat a l'obra

**P06210** m Tanca 2 m alçària d'acer galvanitzat amb malla i suports d'acer galv. de color
Tanca de 2,0m d'alçària d'acer galvanitzat, amb malla electrosoldada de 40x40 mm i 3 mm de diàmetre, amb suports d'acer galvanitzat

**M0214** h Camió grua 12 tn
Camió grua

**M0204** h Pala carregadora pneumàtics
Pala carregadora neumàtics

**M0213** h Camió cisterna de 8 m³
Camió cisterna de 8 m3

**M0211** h Corró de llança 650 kg
Picó vibrant amb placa 60 cm.

**P0505** m3 Formigó HA-25 posat a l'obra
Formigó HA-25 (amb un 5% d'àrid reciclat) posat a l'obra

**P0607** kg Acer corrugat B500S en barres
Acer corrugat B-500s en barres

**P0507** m3 Formigó HA-30 posat a l'obra
Formigó HA-30 (amb un 5% d'àrids reclicats) posat a l'obra

**P0604** kg Claus d'acer zincats
Claus d'acer

**%16134** % Despeses indirectes
Dades tècniques: Coste energético 0.3787002 MJ; Emisión de CO2 0.3787002 kg

**P08181** u Bloc de formigó 40x20x20 gris hidròfug
Bloc buit de formigó, per revestir, color gris, 40x20x20 cm, resistència normalitzada R10 (10 N/mm²)

**E01081** m3 Morter de ciment gris amb additiu hidròfug
Morter industrial per a obra de paleta, de ciment, color gris, amb additiu hidròfug, categoria M-5 (resistència a compressió 5 N/mm²), subministrat a granel, segons UNE-EN 998-2.

**P99455** u Fanal solar amb distribució de llum radialment asimètrica
Fanal solar amb distribució de llum radialment asimètrica, composta per columna d'acer galvanitzat amb placa d'ancoratge de fins a 8 m; braç d'acer zincat; caixa d'acer galvanitzat amb recobriment de plàstic; mòdul solar fotovoltaic, potència màxima (Wp) 150 W, amb caixa de connexions amb díodes, cables i connectors; lluminària rectangular d'alumini i acer inoxidable, amb llum LED d'alta brillantor, potència màxima 100 W, eficiència lluminosa 200 lumens/W, bateria d'ions de liti, tensió 12,8 V, capacitat 190 Ah, temperatura de treball entre -20°C i 60°C i sistema de regulació i control en caixa estanca, amb interruptor crepuscular i temporitzador, temps d'encesa al 100% durant 4 hores/dia, temps d'encesa al 50% durant 6 hores/dia i autonomia màxima sense càrrega 3 dies. Inclou connector de tipus Zhaga i sistema de telegestió.

**A0905** pp Accessoris per a tub de polietilè
Accessori per a tub de polietilè

**P0503** m3 Formigó HM-20 posat a l'obra
Formigó HM-20 (amb un 5% d'àrids reciclats) posat a l'obra

**P06206** u Tapa fosa 680x680x40, marc 700x700, classe B-125
Tapa fosa 680x680x40, marc 700x700, classe B125

**M0218** h Formigonera 250 litres i 5 HP
Formigonera de 250 l

**P0301** m3 Sorra per a formigons i morters
Sorra per a formigons i mort.
